# A10_TR Havelseen_Geotechn.Erkundung
Angebotsaufforderung (GAEB 90, DA83)
DV-Nummer: 8
Währung: EUR
Auftraggeber: Autobahn GmbH des Bundes

## A 10, Neubau TR Havelseen_Baugrunderkund
Datum: 04.05.26

### Bereich 01 Allgemeine Leistungen

#### Abschnitt 01.01 Baustelleneinrichtung und Allgemeines

**01.01.0010 Baustelle einrichten Sämtl.LV-Abschn.*Zufahrt herst.AN**
Geräte, Werkzeuge und sonstige Betriebsmittel, die zur
vertragsgemäßen Ausführung der Bauleistungen erforderlich sind, auf die Baustelle bringen, bereitstellen und
soweit der Geräteeinsatz nicht gesondert vergütet
wird - betriebsfertig aufstellen einschl. der dafür
notwendigen Arbeiten. Die erforderlichen Anlagen
herstellen. Baubüros, Werkstätten, Lagerschuppen und dgl., soweit erforderlich, antransportieren, aufbauen und einrichten. Strom-, Wasser-, Fernsprechanschluss sowie Entsorgungseinrichtungen und dgl.
für die Baustelle, soweit erforderlich, herstellen. Bei
Bedarf Lagerplätze, sonstige Platzbefestigungen und
Wege im Baustellenbereich anlegen. Oberbodenarbeiten
einschl. Beseitigen von Aufwuchs für die Baustelleneinrichtung, soweit erforderlich, ausführen.
Kosten für Vorhalten, Unterhalten und
Betreiben der Geräte, Anlagen und Einrichtungen
einschl. Mieten, Pacht, Gebühren und dgl. sind in
dieser
Pauschale erhalten. Soweit nicht für bestimmte
Leistungen für das Einrichten der Baustelle gesonderte Positionen im Leistungsverzeichnis
enthalten sind, gilt die Pauschale
für alle Leistungen sämtlicher Abschnitte des Leistungsverzeichnisses.
Vorhaltedauer gemäß Terminplan in der
Leistungsbeschreibung, Ursprünglichen Zustand wieder
herstellen.
Menge: 1,000 Psch

**01.01.0020 Baustelle räumen Sämtl. LV-Abschn.**
Baustelle von allen Geräten, Anlagen, Einrichtungen und
dgl. räumen. Benutzte Flächen und Wege entsprechend dem
ursprünglichen Zustand herrichten. Soweit nicht für
bestimmte Leistungen für das Räumen der Baustelle gesonderte Positionen im Leistungsverzeichnis enthalten
sind, gilt die Pauschale
für alle Leistungen sämtlicher Abschnitte des Leistungsverzeichnisses.
Menge: 1,000 Psch

**01.01.0030 Bohrkernlager einrichten**
Bohrkernlager einrichten. Witterungsgeschützten, frostfreien, beleuchteten Lagerplatz für das Auslegen der
Bohrkerne, bis max. 140 Bohrmeter, für den Zeitraum der
Feldarbeiten. Transport
der Bohrkerne zum Kernlager und Auslegen der Kernkisten
nach Bohrung und Teufe.
Menge: 1,000 Psch

**01.01.0040 Bohrkernlager betreiben**
Betreiben des Bohrkernlagers.
Menge: 6,000 Wo

**01.01.0050 Bohrkernlager räumen**
Bohrkernlager räumen nach Ende der Bohrkernaufnahme
durch den AG oder dessen Beauftragten. Bohrgut nach
Wahl des AN verwerten.
Menge: 1,000 Psch

**01.01.0060 Zwischenlagerung der Proben**
Zwischenlagerung / Aufbewahrung der Proben über einen
Zeitraum von 1 Monat, gerechnet ab Räumung
Kernlager, bis zu 140 Bohrmeter.
Menge: 1,000 Mt

**01.01.0070 Probentransport**
Transport ausgewählter Proben von Kernlager zum Labor
des Gutachters des AG,
Einfache Transportstrecke bis 150 km, in Berlin
Menge: 2,000 St

**01.01.0080 N.gefährl. Abfall aus Baustelle ent Boden*Entsorgung AN Gebühr einrechn.*Abr. Abtrag**
Nicht gefährlichen Abfall aus Baustelle laden, fördern
und entsorgen. Schadstoffbelastung nach Unterlagen des
AG.
Abfall = Boden. Abfallschlüsselnummer 17 05 04.
Entsorgung nach Wahl des AN.
Gebühren der Abfallentsorgung sind einzurechnen.
Abgerechnet wird nach Abtragsprofilen.
Menge: 10,000 m3

**01.01.0090 Einholung Leitungsauskunft**
Gewährleistung der Freiheit der Aufschlusspunkte von
jeglichen Ver- und Entsorgungsleitungen, abgerechnet
wird je Leitungsträger,
= 10 Leitungsträger
Menge: 10,000 St

**01.01.0100 Herstellung Zuwegung zu Erkundungspunkten und Aufstandsfläche**
Herstellung einer Zuwegung und Aufstandsfläche für
Bohrgerät bzw. Drucksonde. Herstellung durch
Baggermatratze oder Änlichem (z.B. Gummimatten,
Stahlplatten).
Menge: 100,000 lfm

**01.01.0110 Anzeige der Aufschlüsse**
Anzeige der Aufschlüsse beim Landesamt für Umwelt,
Naturschutz und Geologie Brandenburg, Abteilung
Geologie / Umweltinformation/Geologischer Dienst und
bei der zuständigen Wasserbehörde. Die Anzeigen müssen
mindestens 2 Wochen vor Beginn der Arbeiten erfolgen.
Menge: 1,000 Psch

**01.01.0120 Zustandserfassung vor Baubeginn**
Durchführung einer Zustandserfassung in
Anlehnung an DIN 4123 zur Feststellung
des Zustands der zu nutzenden Flächen und Zuwegungen
vor Beginn der Aufschlussarbeiten für alle relevanten
Objekte.
Übergabe der Dokumentation zur Beweissicherung digital
(PDF)
und analog (1-fach farbig).
Menge: 1,000 Psch

**01.01.0130 Zustandserfassung nach Bauende**
Durchführung einer Zustandserfassung in
Anlehnung an DIN 4123 zur Feststellung
des Zustands der zu nutzenden Flächen und Zuwegungen
nach Abschluss der Aufschlussarbeiten.
Übergabe der Dokumentation zur Beweissicherung digital
(PDF)
und analog (1-fach farbig).
Menge: 1,000 Psch

**01.01.0140 Bauzeitenplan**
Erstellung eines Terminplans mit zeitlichen Angaben der
durchzuführenden Feldarbeiten,
unter Berücksichtigung der in der Baubeschreibung
angegebenen Ausführungszeiten und sonstige
Informationen zur Bauabfolge,
in Abstimmung mit dem AG / der Bauüberwachnung,
inklusive Aktualisierung jede 2. Woche.
Menge: 1,000 Psch

**01.01.0150 Ortstermin**
mit dem AG / der Bauüberwachung, zur detaillierten
Klärung der örtlichen Gegebenheiten bzw.
Randbedingungen, vor Baubeginn, hier insbesondere
Zugänglichkeiten
Menge: 1,000 Stk

### Bereich 02 Aufschlussarbeiten

#### Abschnitt 02.01 Trockenbohrungen (B)

**02.01.0010 Geräteeinsatz für Bodenerkundung Bohrgerät**
Einmaliger An-/Abtransport aller Geräte und Werkzeuge,
Geräte für Bodenerkundung am jeweiligen Ansatzpunkt
einsetzen. Der Einsatz umfasst das Aufstellen und
Abbauen auf der Baustelle. Das Umsetzen wird gesondert
vergütet.
Abgerechnet wird der Einsatz je Ansatzpunkt. Ansatzpunkte nach Unterlagen des AG.
Gerät = Bohrgerät.
Menge: 7,000 St

**02.01.0020 Gerät f. Baugrunderkundung umsetzen**
Gerät für Baugrunderkundung einschließlich Einrichtung
innerhalb des Arbeitsgeländes von Ansatzpunkt zu An-
satzpunkt umsetzen. Lage der Ansatzpunkte gemäß
Lageplan
Gerät = Bohrgerät.
Menge: 7,000 St

**02.01.0030 Vorschachtung für Leitungssuche Tiefe bis 1,25m*Handsch.**
Vorschachtung einschließlich Handschachtung herstellen.
Aushubtiefe bis 1,25 m.
Nur Handschachtung.
Boden seitlich lagern, Vorschachtung mit seitlich gelagertem Boden verfüllen.
Menge: 10,000 St

**02.01.0040 Durchörtern befestigter Flächen Dicke bis 30cm**
Durchörtern von befestigten Flächen am Bohr- oder Sondieransatzpunkt. Durchmesser nach Wahl des AN an
Untersuchungszweck anpassen.
Durchörtern für Bohrung.
Flächenbefestigung Asphalt, Beton, Pflaster
Dicke bis 30 cm.
Menge: 2,000 St

**02.01.0050 Baugrundaufschlussbohrung ausführen Endt. bis 10m*DU 169 mm**
Bohrung f. Baugrunduntersuchung nach DIN EN ISO 22475-1
nach Unterlagen des AG einschließlich ggf. erforderlicher Umrüstung der Bohreinrichtung ausführen. Schichtenverzeichnis nach DIN EN ISO 22475-1 führen. Durchbohren von Hindernissen wird gesondert vergütet.
Baugrund Geschiebeböden und Sande
Bohrung senkrecht.
Endtiefe bis 10,00 m.
Verrohrung, Innendurchmesser = 169 mm.
Menge: 70,000 m

**02.01.0060 Baugrundaufschlussbohrung ausführen Endt. ü. 10-20m*DU 169 mm**
Bohrung f. Baugrunduntersuchung nach DIN EN ISO 22475-1
nach Unterlagen des AG einschließlich ggf. erforderlicher Umrüstung der Bohreinrichtung ausführen. Schichtenverzeichnis nach DIN EN ISO 22475-1 führen. Durchbohren von Hindernissen wird gesondert vergütet.
Baugrund Geschiebeböden und Sande
Bohrung senkrecht.
Endtiefe über 10,00 m bis 20,00 m.
Verrohrung, Innendurchmesser = 169 mm.
Menge: 70,000 m

**02.01.0070 Baugrundaufschlussbohrung ausführen Endt. ü. 20-30m*DU 169 mm**
Bohrung f. Baugrunduntersuchung nach DIN EN ISO 22475-1
nach Unterlagen des AG einschließlich ggf. erforderlicher Umrüstung der Bohreinrichtung ausführen. Schichtenverzeichnis nach DIN EN ISO 22475-1 führen. Durchbohren von Hindernissen wird gesondert vergütet.
Baugrund Geschiebeböden und Sande
Bohrung senkrecht.
Endtiefe über 20,00 m bis 30,00 m.
Verrohrung, Innendurchmesser = 169 mm.
In Abstimmung mit der Bauüberwachung des AG.
Menge: 10,000 m

**02.01.0080 Standard-Penetration-Test ausführen**
Standard-Penetration-Test nach EN ISO 22476-3 zur
Erkundung der Lagerungsdichte nach Freimachen des
Bohrloches von Bohrschmant ausführen.
Sondierprotokoll aufstellen.
Die Höhe des Wasserspiegels im Bohrloch ab Ansatzpunkt
einmessen.
Bohrlochtiefe bis 20 m.
Menge: 6,000 St

**02.01.0090 Bohrhind. d. Meißeln beseitigen**
Bohrhindernis durch Meißeln und Fangen im Bohrloch beseitigen. Meißel- und Fangearbeiten auf Anordnung der
Bauüberwachung des AG.
Abrechnung je 1/4 angefangene Stunde.
Menge: 10,000 h

**02.01.0100 Bohrloch verfüllen**
Bohrloch nach erkundeter Baugrundschichtung verfüllen.
Verfüllprotokoll führen.
Bohrloch mit umweltverträglichem Quellton, bei bindigen
Böden
Durchmesser 169 mm
Verfüllbereich auf ganze Tiefe.
Menge: 70,000 m

**02.01.0110 Bohrloch verfüllen**
Bohrloch nach nach erkundeter Baugrundschichtung
verfüllen. Verfüllprotokoll führen.
Bohrloch mit BM0-Sanden verfüllen, bei sandigen Böden
Durchmesser 169 mm
Verfüllbereich auf ganze Tiefe.
Menge: 70,000 m

**02.01.0120 Probe entnehmen, Transport**
Probe nach DIN EN ISO 22475-1entnehmen und verpacken.
Bezeichnen und Lagern der Probe sowie Liefern des
Probebehälters einschließlich zugehörigem Verschluss.
Anzahl der Proben nach Befund und in Absprache mit BÜ,
Probe in Kunststoffbecher von 1,0 l Fassungsvermögen
füllen.
Güteklasse 3
Übergabe / Transport in das Labor des Gutachters des AG
in Berlin, Entfernung bis ca.150 km
Menge: 70,000 St

**02.01.0130 Umweltprobe entnehmen, Transport**
Probe nach DIN EN ISO 22475 nach Bohrbefund und in
Abstimmung mit der Bauüberwachung des AG entnehmen und
verpacken. Bezeichnen und Lagern der Probe sowie
Liefern des Probebehälters einschließlich zugehörigem
Verschluss.
Entnahme aus Bohrung.
Anzahl der Proben nach Befund und in Absprache mit BÜ
Probe in Braunglas von min. 1,0 l Fassungsvermögen
Güteklasse 3
Übergabe / Transport in das Labor des Gutachters des AG
in Berlin, Entfernung bis ca. 150 km
Menge: 20,000 St

**02.01.0140 Kernprobe mit Bohren entnehmen, Linerproben**
Kernprobe nach DIN EN ISO 22475-1 während des Bohrens
entnehmen. Bezeichnen und Einlegen der Kernprobe in
Kernkiste. Liefern der Kernkiste und Kernhülle.
Entnahme aus Bohrung.
Güteklasse 1
Kernlänge 1,00 m.
Kerndurchmesser = 100 mm.
Linerproben aufnehmen, aufschneiden und auflegen im
Kernlager, auf Anforderung der Bauüberwachung des AG,
zur Bodenansprache durch den Bodengutachter des AG
einschließlich Säubern der Kerne und anschließendes
Aufstapeln der Liner inklusive fachgerechte Entsorgung
der Proben/Linerhüllen
Menge: 100,000 m

**02.01.0150 Kernprobe mit Bohren entnehmen, Stahlstütze**
Kernprobe nach DIN EN ISO 22475-1 während des Bohrens
entnehmen. Bezeichnen und Einlegen der Kernprobe in
Kernkiste. Liefern der Kernkiste und Kernhülle.
Entnahme aus Bohrung.
Güteklasse 1
Kernlänge 250 mm
Kerndurchmesser = 100 mm.
Transport de Kernproben zum Labor des Gutachters des
AG, in Berlin, Entfernung 150 km.
Menge: 5,000 St

**02.01.0160 Kernprobe mit Bohren entnehmen, in Kernkisten einlegen**
Kernprobe nach DIN EN ISO 22475-1 während des Bohrens
entnehmen, in Tiefenbereichen, wo die Entnahme von
Liner-Proben nicht möglich ist. Bezeichnen und Einlegen
der Kernprobe in Kernkiste. Liefern der Kernkiste und
Kernhülle.
Kernkiste fünfflächig.
Entnahme aus Bohrung.
Güteklasse = 3.
Kernlänge <= 1,00 m.
Kerndurchmesser = 100 mm.
Kernkiste mit Deckel vorhalten.
Kernkiste im Kernlager dem Bodengutachter auslegen.
Menge: 40,000 m

**02.01.0170 Container 20m³, liefern, vorhalten und abtransportieren**
Zwischenlagerung von organoleptisch auffälligem
Bohrgutmaterial im abdeckbaren Container, in Abstimmung
mit der örtlichen Bauüberwachung des AG, Vorhaltedauer
gemäß Terminplan in der Leistungsbeschreibung.
Menge: 1,000 Psch

**02.01.0180 Fotodokumentation**
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format.
Übergabe digital im PDF-Format und im Papierform
(1-fach)
Menge: 140,000 m

**02.01.0190 Gerätestillstand Bohrgerät**
Stillstand des Gerätes und des eingesetzten Personals
auf Anordnung des AG. Vergütet wird ein Verrechnungssatz, der alle Aufwendungen für den Stillstand des Ge-
rätes, ggf. davon abhängige Geräte sowie die Kosten für
das hierfür eingesetzte Personal einschließlich sämtlicher Zuschläge enthält. Abgerechnet wird nach angeordneten Stillstandszeiten. Die Abrechnung erfolgt je angefangener Stunde.
Gerät = Bohrgerät.
Menge: 5,000 h

#### Abschnitt 02.02 Drucksondierungen (CPT)

**02.02.0010 An- und Abtransport Drucksonde**
An- und Abtransport Drucksonde inklusive aller für die
Durchführung der Arbeiten erforderlichen Geräte und
Werkzeuge, einschließlich Personal.
Menge: 1,000 St

**02.02.0020 Ansetzen der Drucksondierungen**
Ansetzen des Drucksondiergerätes auf dem
Untersuchungspunkt und Einrichten zur Messung.
Menge: 17,000 St

**02.02.0030 Gerät f. Baugrunderkundung umsetzen Drucksonde**
Gerät für Baugrunderkundung einschließlich Einrichtung
innerhalb des Arbeitsgeländes von Ansatzpunkt zu An-
satzpunkt umsetzen. Lage der Ansatzpunkte nach Lageplan
Gerät = Drucksonde.
Menge: 17,000 St

**02.02.0040 Vorschachtung für Leitungssuche Tiefe bis 1,25m*Handsch.**
Vorschachtung einschließlich Handschachtung herstellen.
Aushubtiefe bis 1,25 m.
Nur Handschachtung.
Boden seitlich lagern, Vorschachtung mit seitlich gelagertem Boden verfüllen.
Menge: 10,000 St

**02.02.0050 Drucksondierung bis 10 m ausführen**
Drucksondierung für Baugrunduntersuchungen nach DIN EN
ISO 22476-1 nach Lageplan ausführen. Drucksondierung
mit kontinuierlicher Messung und digitaler Speicherung
der Ergebnisse. Tiefenabhängige Darstellung
einschließlich des Verhältniswertes Rf. Übergabe der
Ergebnisse
Baugrund Geschiebeböden und Sande
Drucksondierung CPT.
Messung der Gesamtkraft, des Spitzendrucks, der lokalen
Mantelreibung, der Neigung und der
Sondiergeschwindigkeit.
Gesamtdruckkraft bis 200 kN
Endtiefe bis 10,00 m.
Menge: 170,000 m

**02.02.0060 Drucksondierung über 10 m bis 20 m ausführen**
Drucksondierung für Baugrunduntersuchungen nach DIN EN
ISO 22476-1 nahc Lageplan ausführen. Drucksondierung
mit kontinuierlicher Messung und digitaler Speicherung
der Ergebnisse. Tiefenabhängige Darstellung
einschließlich des Verhältniswertes Rf. Übergabe der
Ergebnisse.
Baugrund Geschiebeböden und Sande
Drucksondierung CPT.
Messung der Gesamtkraft, des Spitzendrucks, der lokalen
Mantelreibung, der Neigung und der
Sondiergeschwindigkeit.
Gesamtdruckkraft bis 200 kN
Endtiefe über 10,00 bis 20,00 m.
Menge: 170,000 m

**02.02.0070 Drucksondierung über 20 m bis 30 m ausführen**
Drucksondierung für Baugrunduntersuchungen nach DIN EN
ISO 22476-1 ausführen. Drucksondierung mit kontinuierlicher Messung und digitaler
Speicherung der Ergebnisse. Tiefenabhängige Darstellung
einschließlich des Verhältniswertes Rf. Übergabe der
Ergebnisse Baugrund Geschiebeböden und Sande
Drucksondierung CPT.
Messung der Gesamtkraft, des Spitzendrucks, der lokalen
Mantelreibung, der Neigung und der Sondiergeschwindigkeit.
Gesamtdruckkraft bis 200 kN
Endtiefe über 20,00 bis 30,00 m.
In Abstimmung mit der Bauüberwachung des AG.
Menge: 10,000 m

**02.02.0080 Fehlsondierung bis 5 m Tiefe**
Menge: 10,000 St

**02.02.0090 Gerätestillstand Drucksonde**
Stillstand des Gerätes und des eingesetzten Personals
auf Anordnung des AG. Vergütet wird ein Verrechnungssatz, der alle Aufwendungen für den Stillstand des Ge-
rätes, ggf. davon abhängige Geräte sowie die Kosten für
das hierfür eingesetzte Personal einschließlich sämtlicher Zuschläge enthält. Abgerechnet wird nach angeordneten Stillstandszeiten. Die Abrechnung erfolgt je angefangener Stunde.
Gerät = Drucksonde.
Menge: 5,000 h

**02.02.0100 Messdiagramm erstellen**
Für jede Drucksondierung ist ein Sondierdiagramm im
GeoDIN
zu erstellen. Die Ergebnisse der Drucksondierungen sind
als
Eintragung im GeoDIN, im ASCII-Format, als pdf-Datei
und im
Papierformat (farbig) zu übergeben.
Menge: 17,000 St

#### Abschnitt 02.03 Kleinbohrungen (BS)

**02.03.0010 Geräteeinsatz Kleinbohrgerät**
Gerät für Bodenerkundung am jeweiligen Ansatzpunkt einsetzen. Der Einsatz umfasst das Aufstellen und Abbauen
auf der Baustelle. Das Umstellen wird gesondert
vergütet.
Abgerechnet wird der Einsatz je Ansatzpunkt. Ansatzpunkte nach Unterlagen des AG.
Gerät = Kleinbohrgerät.
Menge: 35,000 St

**02.03.0020 Gerät f. Baugrunderkundung umsetzen Kleinbohrgerät**
Gerät für Baugrunderkundung einschließlich Einrichtung
innerhalb des Arbeitsgeländes von Ansatzpunkt zu An-
satzpunkt umsetzen. Lage der Ansatzpunkte nach
Lageplan.
Gerät = Kleinbohrgerät.
Menge: 35,000 St

**02.03.0030 Durchörtern befestigter Flächen**
Durchörtern von befestigten Flächen am Bohr- oder Sondieransatzpunkt. Durchmesser nach Wahl des AN an
Untersuchungszweck anpassen.
Durchörtern für Bohrung.
Flächenbefestigung Beton, Asphalt etc.
Dicke bis 30 cm
Menge: 2,000 St

**02.03.0040 Vorschachtung für Leitungssuche Tiefe bis 1,25m*Handsch.**
Vorschachtung einschließlich Handschachtung herstellen.
Aushubtiefe bis 1,25 m.
Nur Handschachtung.
Boden seitlich lagern, Vorschachtung mit seitlich gelagertem Boden verfüllen.
Menge: 10,000 St

**02.03.0050 Kleinbohrung ausführen Ton,Schluff,Fs.*Kleinrammbohren**
Kleinbohrung mit Gestänge und Entnahmerohr für Baugrunduntersuchung nach Lageplan ausführen.
Baugrund = überwiegend Ton, Schluff, Sande.
Kleinbohrverfahren = Kleinrammbohrverfahren.
Endtiefe der Kleinbohrung 0 bis 6m
Entnahmerohrdurchmesser mind. 40 mm.
Entnahmelänge je Entnahmevorgang max. 1,00 m.
Verrohrung bis Endtiefe einbringen und nach Beendigung
der Bohrung ziehen.
Menge: 210,000 m

**02.03.0060 Bohrloch verfüllen**
Bohrloch nach erkundeter Baugrundschichtung verfüllen.
Verfüllprotokoll führen.
Bohrloch mit Bohrgut verfüllen
Durchmesser entsprechend Bohrdurchmesser
Verfüllbereich auf ganze Tiefe.
Menge: 210,000 m

**02.03.0070 Probe entnehmen, Transport**
Probe nach DIN EN ISO 22475-1entnehmen und verpacken.
Bezeichnen und Lagern der Probe sowie Liefern des
Probebehälters einschließlich zugehörigem Verschluss.
Entnahme aus Kleinbohrung.
Anzahl der Proben nach Befund; Probeentnahme bei
Schichtanschnitt und jeder Bohrmeter
Probe in Kunststoffbecher von 1,0 l Fassungsvermögen
füllen.
Güteklasse 3
Übergabe / Transport in das Labor des Gutachters in
Berlin, Entfernung bis ca. 150 km
Menge: 210,000 St

**02.03.0080 Umweltprobe entnehmen, Transport**
Probe nach DIN EN ISO 22475-1 nach Bohrbefund und in
Abstimmung mit der Bauüberwachung des AG entnehmen und
verpacken. Bezeichnen und Lagern der Probe sowie
Liefern des Probebehälters einschließlich zugehörigem
Verschluss.
Entnahme aus Kleinbohrung.
Anzahl der Proben nach Befund und in Absprache mit BÜ
Probe in Braunglas von min. 1 l Fassungsvermögen
Güteklasse 3
Übergabe / Transport in das Labor des Gutachters in
Berlin, Entfernung bis ca. 150 km
Menge: 70,000 St

**02.03.0090 Schichtenverzeichnis erstellen**
Für jede Bohrung ist ein Schichtenverzeichnis in GeoDIN
zu erstellen. Das Schichtenverzeichnis ist außerdem als
Kopie
der Ursprungsdatei (Aufzeichnungen des Bohrmeisters vor
Ort)
sowie als pdf-Datei und im Papierformat zu übergeben.
Menge: 35,000 St

**02.03.0100 temporären Pegel setzen, rückbauen**
Ausbau einer Kleinrammbohrung als temporäre
Grundwassermessstelle, Durchmesser ca. 2 Zoll, Tiefe
bis max. 6 m, Lage in Abstimmung mit dem
Bodengutachters des AG, inklusive Klarpumpen, Entnahme
der GW-Probe und Transport zum Labor.
Nach erfolgter Probenentnahme und in Abstimmung mit AG
über den Gutachter erfolgt Rückbau der
Grundwassermessstelle.
Menge: 10,000 St

**02.03.0110 Wasserprobe entnehmen, untersuchen**
Wasserprobe nach EN ISO 22475-1 gemäß Angabe des AG
entnehmen. Erforderliche chemische Zusatzstoffe
beigeben.
Probe 'für Untersuchung der Betonschädlichkeit nach DIN
4030 und Stahlaggressivität nach DIN 50929 entnehmen.'
Entnahme mit Wasserproben-Entnahmegerät.
Probeflasche liefert AN.
Probe zur Untersuchungsstelle des AN transportieren und
übergeben.Einschließlich Analyse der Wasserproben nach
DIN 4030 und DIN 50929 und Übergabe der
Analysenergebnisse an den Bodengutachter des AG.
Menge: 5,000 St

**02.03.0120 Wasserdurchlässigkeitstest**
Wasserdurchlässigkeitstest im Bohrloch,
Ausführungstiefe 3,0 m bis 5,0m, durchführen.
Lage und Tiefe der Versuche in Abstimmung mit dem
Bodengutachter des AG
Verrohrung des Bohrloches zurückziehen. Dokumentation
an Bodengutachter des AG max. 5 Werktage nach
Dürchführung übergeben..
Messverfahren / Versickerungsversuch nach der Well
Permeameter Methode ausführen
Menge: 10,000 St

**02.03.0130 Gerätestillstand Kleinbohrgerät**
Stillstand des Gerätes und des eingesetzten Personals
auf Anordnung des AG. Vergütet wird ein Verrechnungssatz, der alle Aufwendungen für den Stillstand des Ge-
rätes, ggf. davon abhängige Geräte sowie die Kosten für
das hierfür eingesetzte Personal einschließlich sämtlicher Zuschläge enthält. Abgerechnet wird nach angeordneten Stillstandszeiten. Die Abrechnung erfolgt je angefangener Stunde.
Gerät = Kleinbohrgerät.
Menge: 5,000 h

#### Abschnitt 02.04 Schwere Rammsondierungen (DPH)

**02.04.0010 Geräteeinsatz für Bodenerkundung Schwere Rammsonde**
Gerät für Bodenerkundung am jeweiligen Ansatzpunkt einsetzen. Der Einsatz umfasst das Aufstellen und Abbauen
auf der Baustelle. Das Umstellen wird gesondert
vergütet.
Abgerechnet wird der Einsatz je Ansatzpunkt. Ansatzpunkte nach Lageplan.
Gerät = Rammsonde nach EN ISO 22476-2.
Menge: 17,000 St

**02.04.0020 Gerät f. Baugrunderkundung umsetzen Rammsonde**
Gerät für Baugrunderkundung einschließlich Einrichtung
innerhalb des Arbeitsgeländes von Ansatzpunkt zu An-
satzpunkt umsetzen. Lage der Ansatzpunkte nach
Lageplan.
Gerät = Rammsonde.
Menge: 17,000 St

**02.04.0030 Aufbohren v. Oberflächenbefestigung**
Aufbohren der Oberflächenbefestigung (Beton, Asphalt
etc.) als
Grundlage für die Durchführung von Sondierung,
einschließlich sachgerechter Verfüllung entsprechend
Oberflächenaufbau.
Dicke bis 30 cm.
Menge: 2,000 St

**02.04.0040 Vorschachtung für Leitungssuche Tiefe bis 1,25m*Handsch.**
Vorschachtung einschließlich Handschachtung herstellen.
Aushubtiefe bis 1,25 m.
Nur Handschachtung.
Boden seitlich lagern, Vorschachtung mit seitlich gelagertem Boden verfüllen.
Menge: 10,000 St

**02.04.0050 Rammsondierung durchführen**
Rammsondierung für Baugrunduntersuchung nach DIN EN ISO
22476-2 nach Unterlagen des AG durchführen. Übergabe
der Ergebnisse / Rammprotokolle.
Baugrund Geschiebeböden und Sande
Rammsonde DPH (schwer).
Spitzen nach Wahl des AN.
Endtiefe 0 bis 6 m
Menge: 102,000 m

**02.04.0060 Gerätestillstand Rammsonde**
Stillstand des Gerätes und des eingesetzten Personals
auf Anordnung des AG. Vergütet wird ein Verrechnungssatz, der alle Aufwendungen für den Stillstand des Ge-
rätes, ggf. davon abhängige Geräte sowie die Kosten für
das hierfür eingesetzte Personal einschließlich sämtlicher Zuschläge enthält. Abgerechnet wird nach angeordneten Stillstandszeiten. Die Abrechnung erfolgt je angefangener Stunde.
Gerät = Rammsonde.
Menge: 5,000 h

#### Abschnitt 02.05 Schürfe (Sch)

**02.05.0010 Geräteeinsatz für Bodenerkundung Schurfgerät**
Gerät für Bodenerkundung am jeweiligen Ansatzpunkt einsetzen. Der Einsatz umfasst das Aufstellen und Abbauen
auf der Baustelle. Das Umstellen wird gesondert
vergütet.
Abgerechnet wird der Einsatz je Ansatzpunkt. Ansatzpunkte in Abstimmung mit dem Bodengutachter des AG.
Gerät = Schurfgerät.
Menge: 5,000 St

**02.05.0020 Gerät f. Baugrunderkundung Schurfgerät umsetzen**
Gerät für Baugrunderkundung einschließlich Einrichtung
innerhalb des Arbeitsgeländes von Ansatzpunkt zu An-
satzpunkt umsetzen. Lage der Ansatzpunkte in Abstimmung
mit dem Bodengutachter des AG.
Gerät Schurfgerät
Menge: 5,000 St

**02.05.0030 Schurf herstellen.**
Schurf gemäß DIN EN ISO 22475-1 und DIN 4124 nach Un-
terlagen des AG herstellen und bis zu 2 Tage offenhalten. Oberboden, soweit vorhanden,
getrennt lösen und seitlich lagern. Probeentnahme wird
gesondert vergütet.
Schurf begehbar
Zweck = Untersuchung des Schichtenaufbaues und Probenentnahme nach Unterlagen des AG.
Endtiefe bis 1,5 m
Länge und Breite der Aushubsohle nach Wahl des AN
Baugrund Geschiebeböden und Sande
Aushub seitlich lagern.
Schurf mit Boden des AN verfüllen und lagenweise verdichten. Seitlich lagernden Oberboden andecken.
Menge: 5,000 St

**02.05.0040 Probe entnehmen**
Probe nach DIN EN ISO 22475-1 entnehmen und verpacken.
Bezeichnen und Lagern der Probe sowie Liefern des
Probebehälters einschließlich zugehörigem Verschluss.
Entnahme aus Schurf
Je eine gestörte Bodenprobe aus allen angetroffenen
Schichten
Probe in Kunststoffbecher von 1,0 l Fassungsvermögen
füllen.
Güteklasse 3
Übergabe / Transport in das Labor des Gutachters in
Berlin, Entfernung bis ca. 150 km
Menge: 10,000 St

**02.05.0050 Probe entnehmen**
Probe nach DIN EN ISO 22475-1 entnehmen und verpacken.
Bezeichnen und Lagern der Probe sowie Liefern des
Probebehälters einschließlich zugehörigem Verschluss.
Entnahme aus Schurfsohle
Anzahl der ungestörten Bodenproben 2
Probe aus Schurfsohle in Stahlzylinder (D=100 mm)
Güteklasse 1
Übergabe / Transport in das Labor des Gutachters in
Berlin, Entfernung bis ca. 150 km
Menge: 10,000 St

**02.05.0060 Schichtenverzeichnis erstellen**
Für jeden Schurf ist ein Schichtenverzeichnis in GeoDIN
zu erstellen.
Das Schichtenverzeichnis ist außerdem als Kopie der
Ursprungsdatei (Aufzeichnungen des Bohrmeisters vor
Ort)
sowie als pdf-Datei und im Papierformat zu übergeben.
Menge: 5,000 St

#### Abschnitt 02.06 Kampfmittelfreigabe

**02.06.0010 Geräteeinsatz Kampfmittelsondierung**
An-/Abstransport aller erforderlichen Geräte, inkl.
Personal,
Gerät für Kampfmittelsondierung an der jeweiligen Räumstelle einsetzen. Der Einsatz umfasst das Aufstellen
und Abbauen sowie das Umstellen von Räumstelle zu Räumstelle. Abgerechnet wird der Einsatz je Räumstelle.
Räumstellen nach Lageplan.
Menge: 80,000 St

**02.06.0020 Kampfmitteluntersuchung mit Oberflächenmessung**
Kampfmitteluntersuchung und Bohrpunktfreigabe an den
Aufschlusspunkten mittels Oberflächenmessung durch
einen Feuerwerker. Inkl. Dokumentation /
Abschlussbericht.
Alle in diesem Zusammenhang anfallende Kosten sind in
dieser Position erhalten.
Menge: 80,000 St

#### Abschnitt 02.07 Vermessungsleistungen

**02.07.0010 Einmessung einer Erkundungsstelle ETRS89/UTM-Abb*Datenübergabe**
Einmessen der Ansatzpunkte in Lage und Höhe nach
Unterlagen des AG. Dokumentation und Auswertung der
Messergebnisse erstellen.
Koordinatenreferenzsystem = ETRS89/UTM-Abbildung.
Übergabe der Daten als ASCII-Datei, Excel- und
PDF-Datei digital.
Alle erforderliche Leistungen für die Erbringung dieser
Leistung sind in dieser Position erhalten.
Menge: 80,000 St

USt %: 19,00
